# Tiefgarage Am Bahnhof
Angebotsaufforderung (GAEB DA XML 3.1, DA83)
Projekt: 25678
Währung: EUR
Erstellt mit: GXML Toolbox V3.3 R20230829, iTWO_64 V24.0.563, 31.07.2025

## 25678-1 Instandsetzung Tiefgarage - Abstützung
Datum: 31.07.2025

### Bereich 01 Dauerhafte Abstützung Konsolauflager der Unterzüge

#### Abschnitt 01.01 Baustelleneinrichtung, Verkehrssicherung

**01.01.0010 Baustelle einrichten**
*** Pauschalposition
StL-Nr. 1910110719
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle 'vorhanden.
In der Kalkulation ist zu berücksichtigen, dass in der Zuwegung beengte Platz- und Rangierverhältnisse sowie beengte Fahrbahnbreiten bestehen. Die lichte Durchfahrtshöhe ist teilweise auf 1,90 m beschränkt. Die genutzten Fahrzeuge dürfen ein zulässiges Gesamtgewicht (inkl. Beladung) von 3,5 t nicht übersteigen.
Die Vergütung erfolgt prozentual nach Baufortschritt.'
Menge: 1,000 psch

**01.01.0020 Baustelle räumen**
*** Pauschalposition
StL-Nr. 1910111201
Baustelle von allen Geräten, Anlagen, Einrichtungen und
dgl. räumen. Benutzte Flächen und Wege entsprechend dem
ursprünglichen Zustand herrichten. Soweit nicht für
bestimmte Leistungen für das Räumen der Baustelle gesonderte Positionen im Leistungsverzeichnis enthalten
sind, gilt die Pauschale
für alle Leistungen sämtlicher Abschnitte des Leistungsverzeichnisses.
Menge: 1,000 psch

**01.01.0030 Verkehrssicherung läng. Dauer durchf, Fahrgassen, nur 1.UG**
*** Pauschalposition
Verkehrssicherung längerer Dauer betriebsfertig aufbauen, vorhalten, warten, instandsetzen, betreiben, kontrollieren und abbauen. Vorübergehende Verkehrssicherungsmaßnahmen durchführen. Verkehrssicherung an Arbeitsstelle. Vorhandene Verkehrsschilder außer Kraft und wieder in Kraft setzen.
Verkehrssicherung mit Baufortschritt umsetzen.
Länge des Arbeitsbereiches = Fahrgassenlänge = ca. 70 m
Einsatzzeit je Bauabschnitt ca. 4 Wochen. Insgesamt 4 Bauabschnitte vorhanden.
Gesamte Einsatzzeit = 16 Wochen
Verkehrsrechtliche Anordnung nach Unterlagen des AG
einholen und zugehörige Unterlagen erstellen. Erforderliche Ortsbesichtigungen zur Erstellung der Planunterlagen für die verkehrsrechtliche Anordnung durchführen.
Anfallende Gebühren für verkehrsrechtliche Anordnung
sind einzukalkulieren.
Die Abrechnung/Vergütung erfolgt prozentual nach Baufortschritt über die gesamte Bauzeit und ist über die einmalige Vergütung dieser Position für alle Bauabschnitte abgegolten.
Menge: 1,000 psch

**01.01.0040 Bauzaun d. AG umsetzen**
Bauzaun des AG innerhalb der Baustelle umsetzen.
Bauzaun für die einzelnen Bauabschnitte nach Unterlagen des AG mehrmals versetzen, standsicher aufstellen, während der Bauzeit vorhalten und unterhalten sowie nach Beendigung der Bauzeit innerhalb der Tiefgarage nach Anweisung des AG lagern.
Zaunhöhe = 2,00 m.
Bauzaunlänge je Bauabschnitt unterschiedlich
Länge von mind. 60 m bis max. 84 m.
Zaun aus Stahlgitter-Fertigteilen.
Abgerechnet wird je Meter und Umsetzungsvorgang.
Menge: 322,000 m

**01.01.0050 Staubschutzwand innerhalb der Tiefgarage herstellen**
Partielle Staubschutzwand bestehend aus einer Holzunterkonstruktion mit Folien zur Abtrennung des Baustellenbereiches bei staubintensiven Arbeiten herstellen, vorhalten und nach Beendigung der Arbeiten abbauen und fachgerecht entsorgen.
Die Ausführung der Schutzwand muss Wasserstrahlarbeiten mit Wasserdrücken bis ca. 800 bar und möglichen abfallenden Materialien standhalten.
Der Aufstellort ist nach dem Entfernen zu reinigen. Das Aussparen und staubdichte Umbauen von Installationen ist in die Position einzukalkulieren.
Gegebenenfalls erforderliche Staubdichte Ein- und Ausgänge zum Arbeitsbereich sind in die Position einzurechnen.
Staubschutzwand nur im Arbeitsbereich um die neue dauerhafte Abstützung vorsehen.
Höhe bis UK Decke bis 2,90 m, Decke nach Unterlagen des AG im Wesentlichen mit Unterzügen und zahlreichen Leitungen zur Gebäudetechnik unterbrochen.
Die angegebene kalkulatorische Menge ist je Arbeitsbereich im
1. Untergeschoss vorzusehen und damit insgesamt 16-mal herzustellen bzw. umzusetzen.
Für das 2.Untergeschoss erfolgt eine Teilsperrung in zwei Abschnitten, getrennt durch eine Brandschutzwand. Der Schutz von TGA-Leitungen wird gesondert vergütet.
Die Vergütung erfolgt prozentual nach Baufortschritt über die gesamte Bauzeit.
Menge: 150,000 m2

**01.01.0060 Staubschutzwand umsetzen**
Staubschutzwand der Vorposition innerhalb der Baustelle umsetzen. Nicht wiederverwertbare Teile ersetzen.
Die Vergütung erfolgt prozentual nach Baufortschritt über die gesamte Bauzeit.
Menge: 50,000 m

**01.01.0070 Schutzmaßnahmen innerhalb der Tiefgarage**
*** Pauschalposition
Vorhandene installierte Bauteile vor Beschädigungen und Verschmutzung während die Bauarbeiten durch Schutzmaßnahmen und/oder abgestimmte Arbeitsweisen schützen.
Schutz aller Leitungen und Einrichtungen der Elektrotechnik
(Beleuchtung, Stromnetz, Kabeltrassen etc.) sowie Leitungen der Brandmeldetechnik und der Entwässerung sowie Leitungen der Sprinkleranlage und Lüftungstechnik.
Leitungen als Deckenmontage in der Tiefgarage im Arbeitsbereich.
Umfang = nach Erfordernissen und Wahl des AN
Sämtliche Beschädigungen und Verschmutzung gelten als vermeidbar und werden auf Kosten des AN behoben.
Schutzmaßnahme nach Fertigstellung zurückbauen.
Schutzmaßnahmen für Stahlbetonneubauten sowie Schneid- und Stemmarbeiten am Beton im Inneren der Tiefgarage.
Die Abrechnung/Vergütung erfolgt prozentual nach Baufortschritt über die gesamte Bauzeit und ist über die einmalige Vergütung dieser Position für alle Bauabschnitte abgegolten.
Menge: 1,000 psch

**01.01.0080 Reinigung vor Abnahme**
*** Pauschalposition
Reinigung der in Anspruch genommenen Arbeitsbereiche im Tiefgarageninnen als Nassreinigung (mit Seifenlauge) vor der Abnahme bzw. zum Abnahmetermin. Dies gilt auch für verschmutzte Zuwegungen zum Baufeld. Entfernung von erkennbaren Staub-, Schmutzresten und Partikelablagerungen.

Die Reinigung umfasst die manuelle Reinigung aller Oberflächen (innerhalb der Tiefgarage) mit allen Einbauten und nicht geschützter Teile sofern diese durch die Baustelle verunreinigt worden sind wie z.B. Boden, Stützen, ggf. Wände, Decke, Leitungen, Beleuchtungen, Schilder, etc.

Beschädigungen durch Reinigung und/oder Reinigungsmittel an den Installationen der TGA gelten als vermeidbar und werden auf Kosten des AN behoben.
Menge: 1,000 psch

#### Abschnitt 01.02 Beton, Stahlbeton

**01.02.0010 Betonfläche Untersicht Unterzug vorbereiten**
Herstellen einer rauen Oberfläche in der Untersicht der Unterzüge im Bereich der dauerhaften Abstützung. Kraftschlüssiger Kontakt zwischen Unterzug und Vergusslmörtel.
Vorbereitungsverfahren = Hochdruckwasserstrahlen bis 800 bar.
Flächenneigung = über Kopf
Abtrag von
'vorhandenem Schmutz, Verunreinigungen, alten Beschichtungen, Nachbehandlungsfilmen, Zementschlämmen und minderfesten Bestandteilen sowie alle sonstigen trennend wirkenden Stoffen für die anschließende Grundierung.
Inklusive Abklebearbeiten und Schutz angrenzender Bauteile.
Beim Vorbereiten anfallende Stoffe nach Wahl des AN verwerten.
Flächengröße = Stützenquerschnittsfläche bis 0,7 m2'

Rautiefe = 1,0 mm
Abgerechnet wird nach Stück herzustellender Einzelfläche.
Ausführung in Teilflächen.
Menge: 32,000 St

**01.02.0020 Beton f. Sauberkeitsschicht herst., Einzelfundament**
StL-Nr. 221183289909
Beton für Sauberkeitsschicht einschließlich ggf. erforderlicher Schalung nach Unterlagen des AG herstellen.
Ggf. erforderliche Schalung vorhalten und beseitigen.
Druckfestigkeitsklasse '= gem. Bauwerksplan'

Expositionsklasse '= gem. Bauwerksplan'

Dicke 'bis 20 cm'
Menge: 160,000 m2

**01.02.0030 Bew. Beton einschl. Schalung herst., Einzelfundament**
StL-Nr. 2211831391990000
Bewehrten Beton einschließlich Schalung nach Unterlagen
des AG herstellen. Schalung vorhalten und beseitigen.
Bewehrung und Traggerüst der Bemessungsklasse B werden
gesondert vergütet.
Bauteil '= Einzelfundament'

Art der Verwendung = Stahlbeton.
Druckfestigkeitsklasse '= gem. Bauwerksplan'

Expositionsklasse '= gem. Bauwerksplan
Ausbildung Fundamentoberkante bündig mit vorhandener Sohlplatte. Umlaufende Arbeitsfuge gem. Unterlagen des AG für dauerelastischer Ausfugung herstellen. Das Verfugen wird gesondert vergütet.'
Menge: 130,000 m3

**01.02.0040 Bew. Beton einschl. Schalung herst., Stütze**
StL-Nr. 2211831391990920
Bewehrten Beton einschließlich Schalung nach Unterlagen
des AG herstellen. Schalung vorhalten und beseitigen.
Bewehrung und Traggerüst der Bemessungsklasse B werden
gesondert vergütet.
Bauteil '= Stütze'

Art der Verwendung = Stahlbeton.
Druckfestigkeitsklasse '= gem. Bauwerksplan'

Expositionsklasse '= gem. Bauwerksplan'

Sichtflächenschalung '= glatte Schalung nach Wahl des AN'

Schalungsverlauf vertikal.
Menge: 21,000 m3
Leistungsbereichkatalog: 118

**01.02.0050 Vergussmörtel einbauen, Stütze**
Kraftschlüssige Stützenkopfanbindung zwischen dem betonierten Teil der Stütze und dem Unterzug herstellen.
Ausmörtelung mit quellfähigen Vergussmörtel. Einbau über verpressen.
Einbau inkl. Schalungen. Schalung vorhalten und beseitigen.
Bewehrung und Traggerüst der Bemessungsklasse B werden
gesondert vergütet.
Je Stütze ist eine Kubatur von b/h/t = 60/60/30 cm am Stützenkopf herzustellen. Insgesamt sind 32 neue Stützen herzustellen.
Menge: 3,500 m3

**01.02.0060 Bew. Beton einschl. Schalung herst., Schrammbord**
StL-Nr. 2211831391990909
Bewehrten Beton einschließlich Schalung nach Unterlagen
des AG herstellen. Schalung vorhalten und beseitigen.
Bewehrung und Traggerüst der Bemessungsklasse B werden
gesondert vergütet.
Bauteil '= Schrammbord an einer Stütze im 1.UG siehe ca. Achse I/7'

Art der Verwendung = Stahlbeton.
Druckfestigkeitsklasse '= gem. Bauwerksplan'

Expositionsklasse '= gem. Bauwerksplan'

Sichtflächenschalung '= glatte Schalung nach Wahl des AN'

Oberfläche 'glätten, gemäß Ursprung/ anschließender Schrammbordoberflächen
Fuge umlaufend zur neuen Stahlbetonstütze als abgestellte Fuge ausbilden (z.B. mit Polystyrol),
Fugenlänge = 2,40 m
Fugentiefe = Schrammbordhöhe = 15 cm
Herstellung Schrammbord inkl. Verbundanker zum Bestand.
Ankerlänge = bis 30 cm
Anker-Durchmesser = bis 10 mm.
Bohrloch herstellen und verfüllen.
Verfüllgut = Injektionsmörtel.
Abstand der Bohrlöcher = ca. 25 cm
Neigung der Bohrung = horizontal
Bohrlochtiefe = mind. 15 cm.
Anzahl Verbundanker = 7 St.
Bohrverfahren nach Wahl des AN.
Die Anschlusseisen werden in der Betonstahlposition gesondert
vergütet.'
Menge: 0,300 m3
Leistungsbereichkatalog: 118

**01.02.0070 Betonstahl einbauen**
StL-Nr. 2211821389
Betonstahl entsprechend statischen und konstruktiven
Erfordernissen einbauen.
Bauteil = Bauwerk.
Stahlsorte '= B 500B'
Menge: 20,000 t
Leistungsbereichkatalog: 118

**01.02.0080 Verbundanker herstellen, Anschluss Stütze**
Verbundanker nach statischen und konstruktiven Erfordernissen herstellen, einschl. Bohrungen.
Bauteil = Stütze zum Anschluss an die vorh. Deckenplatte bzw Stützenkopfseitig an den Unterzug
Verbundanker in Stahlbeton.
Stahlsorte B 500 S
Ankerlänge = bis 70 cm
Anker-Durchmesser = bis 16 mm.
Bohrloch herstellen und verfüllen.
Bohrverfahren nach Wahl des AN.
Verfüllgut = Injektionsmörtel.
Neigung der Bohrung = vertikal Bodenfläche (64 St.) und über Kopf (128 St.)
Bohrlochtiefe = mind. 30 cm in den Bestand.
Stützen 1. Untergeschoss:
Stützenfußpunkt mit 4 ds 16 = 4 Bohrungen vertikal in die Zwischendecke. Anzahl Bohrungen = 4 x 16 = 64 St.
Stützenkopf mit 4 ds 16 = 4 Bohrungen vertikal über Kopf in den Unterzug. Anzahl Bohrungen = 4 x 16 = 64 St.
Stützen 2. Untergeschoss:
Stützenkopf mit 4 ds 16 = 4 Bohrungen vertikal über Kopf in den Unterzug. Anzahl Bohrungen = 4 x 16 = 64 St.
Je Geschoss werden 16 Stützen umgesetzt.
Erschwernisse beim Herstellen der Bohrlöcher durch
Bewehrungseisen sowie 25% Leerbohrungen sind in diese
Position einzukalkulieren. Leerbohrungen werden nicht
gesondert vergütet. Vergütet wird nur die Anzahl der planmäßig
hergestellten Bohrungen, ohne Leerbohrungen.
Die Anschlusseisen werden in der Betonstahlposition gesondert
vergütet.
Menge: 192,000 St

#### Abschnitt 01.03 Gerüste, Abbruch

**01.03.0010 Arbeitsgerüst herstellen**
*** Pauschalposition
Arbeitsgerüste nach statischen, konstruktiven
und sicherheitstechnischen Erfordernissen herstellen
und beseitigen, für den Zeitraum der eigenen Leistung
vorhalten und unterhalten. Mehrfacher Umbau und Versetzen ist einzukalkulieren. Art, Zweck und geometrische Abmessung
des Gerüstes nach Unterlagen des AG.
Einsatzort = Arbeitsbereiche für die Herstellung der dauerhaften Abstützungen im Inneren der Tiefgarage und insbesondere im 2. Untergeschoss unter der Rampe "Eickhoffstraße".
Tragsystem =
'nach Wahl des AN ohne Beschädigung am/an Bauwerk/-teilen. Einschließlich aller notwendigen und erforderlichen Befestigungen, Anschlagmittel, etc. Hierbei sind auch etwaige Sonderkonstruktionen zu berücksichtigen. Die technische Bearbeitung wird nicht gesondert vergütet.'
Menge: 1,000 psch

**01.03.0020 Schutzgerüst herstellen**
*** Pauschalposition
Schutzgerüst, einschließlich ggf. erforderlicher
Gründung, nach statischen, konstruktiven und sicherheitstechnischen Erfordernissen herstellen und beseitigen, für den Zeitraum der eigenen Leistung vorhalten
und unterhalten. Mehrfacher Umbau und Versetzen ist einzukalkulieren. Art, Zweck und geometrische Abmessung
des Gerüstes nach Unterlagen des AG.
Gerüst für alle Arbeiten des Leistungsverzeichnisses einschl. der Abbrucharbeiten. Die technische Bearbeitung wird nicht gesondert vergütet.
Menge: 1,000 psch

**01.03.0030 Kernbohrung durchführen, DN 200**
Kernbohrung am bewehrten Bauteil nach Unterlagen des AG
durchführen für den Abbruch/Trennschnitte zum Rückbau der Sohlplatte zur Herstellung der Einzelfundamente.
Bauteil = Sohlplatte
Bohrtiefe = bis 40 cm
Kerndurchmesser = 200 mm
Oberfläche waagerecht bis 20 v.H. geneigt.
Menge: 64,000 St

**01.03.0040 Beton trennen bis 25 cm, Sohle**
Herstellen einer Trennfuge zwischen abzubrechendem und zu erhaltendem Bauteil als Trennschnitt.
Ausführung nach Unterlagen des AG.
Bauteil = Sohlplatte.
Material = Stahlbeton.
Druckfestigkeitsklasse Beton unbekannt. Es ist von mindestens 80 N/mm² auszugehen.
Bauteildicke = 25 cm.
Verfahren nach Wahl des AN.
Der Schnitt ist geradlinig auszuführen. Hilfsschnitte für den Ausbau der Betonbauteile werden nicht gesondert vergütet und sind einzukalkulieren.
Inklusive Durchtrennen vorhandener Bewehrung.
Die Abrechnung erfolgt nach Laufmeter Trennschnitt.
Menge: 205,000 m

**01.03.0050 Betonbauteil abbrechen, Sohle**
StL-Nr. 22118013939901
Beton nach Unterlagen des AG abbrechen.
Bauteil '= Sohlplatte
Dicke des Bauteils ca. 30 cm.
Eventuell notwendige Hilfsschnitte sowie Zerkleinerung sind einzukalkulieren und werden nicht gesondert vergütet. Die Entsorgungsgebühren sind einzukalkulieren.'

Material = Stahlbeton.
Druckfestigkeitsklasse 'unbekannt, es ist von mindestens
80 N/mm2 auszugehen.'

Abbruch 'Erschütterungsarmes Abbruchverfahren nach Wahl des AN, insbesondere ohne Sprengen, Ausführung möglichst staubarm, zerkleinern und abtransportieren.'

Abbruchgut nach Wahl des AN verwerten.
Menge: 40,000 m3
Leistungsbereichkatalog: 118

**01.03.0060 Betonbauteil teilabbrechen, Schrammbord**
*** Pauschalposition
StL-Nr. 22118028939901
Beton nach Unterlagen des AG abbrechen.
Bauteil '= Schrammbord, konstruktiv Verankert.
Verankerung abtrennen.
Dicke des Bauteils bis 15 cm.
Flächengröße 1,40 m2
Ausführung inkl. aller Schneid-/ Trennarbeiten. Die Entsorgungsgebühren sind einzukalkulieren.'

Material = Stahlbeton.
Druckfestigkeitsklasse 'unbekannt, es ist von mindestens
80 N/mm2 auszugehen.'

Abbruch 'Erschütterungsarmes Abbruchverfahren nach Wahl des AN, insbesondere ohne Sprengen, Ausführung möglichst staubarm, zerkleinern und abtransportieren.'

Abbruchgut nach Wahl des AN verwerten.
Menge: 1,000 psch
Leistungsbereichkatalog: 118

**01.03.0070 Schicht ohne Bindemittel aufnehmen**
Schicht ohne Bindemittel aufnehmen
Schicht aus frostunempfindlichem Material.
Dicke = Einbindetiefe des neuen Einzelfundamentes
Fläche = bis ca 10 m2 je Einzelfundament
Aushubtiefe bis ca. 65 cm unter Unterkante Sohlplatte.
Materialklasse nach EBV = unbekannt. Es ist für die Kalkulation zur Entsorgung von Boden der Klasse Z2 nach TR-LAGA auszugehen. Angenommene Deponieklasse = DK 0
Gemäß Bodengutachten liegt Granulatasche und/oder Hartschaumstoffplatten vor. Der Ausbau und Entsorgung von Hartschaumstoffplatten wird als Zulage gesondert vergütet.
Baustoffgemisch nach Wahl des AN verwerten. Baustoffgemisch nach Unterlagen des AG.
Abrechnung nach Abtragsprofilen.
Menge: 105,000 m3

#### Abschnitt 01.04 Abdichtung, Fugen

**01.04.0010 Quellfugenband liefern und einbauen**
Liefern und Verlegen eines Quellfugenbandes auf Bentonitbasis zur Abdichtung von Fugen.
Produkt verwendbar für Beanspruchungsklasse 1 sowie Nutzungsklassen A gem. DAfStb.-Richtlinie Wasserundurchlässige Bauwerke aus Beton mit allgemeinem bauaufsichtlichem Prüfzeugnis.
Alle Stöße sind gem. Herstellervorschrift auszuführen.
Montage durch Gitter und/oder Verklebung am Untergrund nach Angaben des Herstellers.
Abmessungen = 20x25 mm
Geprüft auf mind. 20 m Wassersäule (2,0 bar)
Bauteil = Einzelfundament
Fuge zwischen bestehender Sohlplatte und neuem Einzelfundament
Anordnung mittig der Sohlplatte.
Flächenneigung = senkrecht
Die Herstellerangaben zur Verarbeitung sind zu beachten.
Abgerechnet wird nach Länge der Fugenbands.
Menge: 205,000 m

**01.04.0020 Dauerelastische Fugenfüllung herstellen**
StL-Nr. 24123235991110
Fugenfüllung nach Unterlagen des AG herstellen. Fugenflanken reinigen und mit geeignetem Voranstrich versehen.
Bauteil '= Einzelfundament'

Füllstoff '= elastischer Dichtstoff inkl. Rundschnur'

Fugenflanken = Beton.
Fugenspaltbreite bis 10 mm.
Fülltiefe bis 15 mm.
Menge: 205,000 m

#### Abschnitt 01.05 Instandsetzung, Sontsiges

**01.05.0010 Betonoberfläche untersuchen, Deckenuntersicht**
StL-Nr. 2412490899
Betonoberfläche nach Unterlagen des AG durch Abklopfen
auf Fehlstellen (Hohlstellen, Nester usw.) untersuchen.
Fehlstellen mit wetterfester Farbe markieren und nach
Unterlagen des AG dokumentieren.
Bauteil 'Deckenuntersicht Zufahrtsrampe Eickhoffstraße'
Menge: 200,000 m2
Leistungsbereichkatalog: 124

**01.05.0020 Schadstellen freistemmen, bis 30 mm, Teilfl. bis 0,01 m2**
Aufstemmen von Schadstellen und labilen Bereichen bis zum gesunden, festen Untergrund einschließlich reinigen.
Aufbruchtiefe bis 30 mm.
Teilflächen bis 0,01 m2.
Material = Stahlbeton, Beton
Bauteil = Deckenuntersicht Zufahrtsrampe Eickhoffstraße
Flächenneigung = über Kopf
Druckfestigkeitsklasse = gem. Bauwerksplan, örtl. auch höhere Druckfestigkeiten bis 80 N/mm2 möglich.
Es ist davon auszugehen, dass sich die Gesamtmenge
aus Kleinmengen zusammensetzen.
Vorkehrungen zum Zurückhalten sämtlichen Materials sind in die Position einzukalkulieren.
Anfallenden Bauschutt in Eigentum des AN übernehmen und von der Baustelle entfernen.
Ausführung in Teilflächen.
Abgerechnet wird nach tatsächlich freigestemmter Flächen.
Menge: 15,000 St

**01.05.0030 Schadstellen freistemmen, bis 30 mm, Teilfl. über 0,01 bis 0,10 m2**
wie Vorposition jedoch in Teilflächen > 0,01 bis 0,10 m2
Menge: 10,000 St

**01.05.0040 Schadstellen freistemmen, bis 30 mm, Teilfl. über 0,10 bis 0,50 m2**
wie Vorposition jedoch in Teilflächen > 0,10 bis 0,50 m2
Menge: 6,000 St

**01.05.0050 Schadstellen freistemmen, bis 30 mm, Teilfl. über 0,50 bis 1,00 m2**
wie Vorposition jedoch in Teilflächen > 0,50 bis 1,00 m2
Menge: 2,000 St

**01.05.0060 Schadstellen freistemmen, bis 30 mm, Teilfl. über 1,00 m2**
wie Vorposition jedoch in Teilflächen > 1,00 m2
Menge: 1,000 m2

**01.05.0070 Schadstellen freistemmen, über 30 bis 60 mm, Teilfl. über 0,10 bis 0,50 m2**
Aufstemmen von Schadstellen und labilen Bereichen bis zum gesunden, festen Untergrund einschließlich reinigen.
Aufbruchtiefe über 30 bis 60 mm.
Teilflächen über 0,10 bis 0,50 m2
Material = Stahlbeton, Beton
Bauteil = Deckenuntersicht Zufahrtsrampe Eickhoffstraße
Flächenneigung = über Kopf
Druckfestigkeitsklasse = gem. Bauwerksplan, örtl. auch höhere Druckfestigkeiten bis 80 N/mm2 möglich.
Es ist davon auszugehen, dass sich die Gesamtmenge
aus Kleinmengen zusammensetzen.
Vorkehrungen zum Zurückhalten sämtlichen Materials sind in die Position einzukalkulieren.
Anfallenden Bauschutt in Eigentum des AN übernehmen und von der Baustelle entfernen.
Ausführung in Teilflächen.
Abgerechnet wird nach tatsächlich freigestemmter Flächen.
Menge: 3,000 St

**01.05.0080 Schadstellen freistemmen, über 30 bis 60 mm, Teilfl. über 0,50 bis 1,00 m2**
wie Vorposition jedoch in Teilflächen > 0,50 bis 1,00 m2
Menge: 4,000 St

**01.05.0090 Schadstellen freistemmen, über 30 bis 60 mm, Teilfl. über 1,00 m2**
wie Vorposition jedoch in Teilflächen > 1,00 m2
Menge: 6,000 m2

**01.05.0100 Schadstellen freistemmen, über 60 bis 120 mm, Teilfl. über 0,10 bis 0,50 m2**
Aufstemmen von Schadstellen und labilen Bereichen bis zum gesunden, festen Untergrund einschließlich reinigen.
Aufbruchtiefe über 30 bis 60 mm.
Teilflächen über 0,10 bis 0,50 m2
Material = Stahlbeton, Beton
Bauteil = Deckenuntersicht Zufahrtsrampe Eickhoffstraße
Flächenneigung = über Kopf
Druckfestigkeitsklasse = gem. Bauwerksplan, örtl. auch höhere Druckfestigkeiten bis 80 N/mm2 möglich.
Es ist davon auszugehen, dass sich die Gesamtmenge
aus Kleinmengen zusammensetzen.
Vorkehrungen zum Zurückhalten sämtlichen Materials sind in die Position einzukalkulieren.
Anfallenden Bauschutt in Eigentum des AN übernehmen und von der Baustelle entfernen.
Ausführung in Teilflächen.
Abgerechnet wird nach tatsächlich freigestemmter Flächen.
Menge: 2,000 St

**01.05.0110 Schadstellen freistemmen, über 60 bis 120 mm, Teilfl. über 0,50 bis 1,00 m2**
wie Vorposition jedoch in Teilflächen > 0,50 bis 1,00 m2
Menge: 2,000 St

**01.05.0120 Schadstellen freistemmen, über 60 bis 120 mm, Teilfl. über 1,00 m2**
wie Vorposition jedoch in Teilflächen > 1,00 m2
Menge: 3,000 m2

**01.05.0130 Betonunterlage vorbereiten, Schad-/Hohlstellen, Teilfl. bis 0,01 m2**
StL-Nr. 2412411399999991
Betonunterlage nach Unterlagen des AG vorbereiten. Vorbereitete Flächen säubern.
Bauteil 'Deckenuntersicht Zufahrtsrampe Eickhoffstraße'

Flächenneigung 'über Kopf'

Teilflächen 'bis 0,01 m2'

Vorbereitungsverfahren 'Betonunterlage druckluftstrahlen mit festen Strahlmitteln zur Vorbereitung der Schadstellen für die Betoninstandsetzungsarbeiten. Vorhandene Fugen sind vor Beschädigungen zu schützen.
Vorkehrungen zum Zurückhalten sämtlichen Materials sind in die Position einzukalkulieren.
Abgerechnet wird nach tatsächlich behandelter Fläche.
Es ist davon auszugehen, dass sich die Gesamtmenge aus mehreren Kleinmengen zusammensetzt.'

Abtrag von 'vorhandenen Schmutz, Verunreinigungen, alten Beschichtungen, Nachbehandlungsfilmen, Zementschlemmen und minderfesten Bestandteilen.
Beim Vorbereiten anfallendes Material nach Wahl des AN
verwerten.'

Abfall entsorgen.
Menge: 15,000 St
Leistungsbereichkatalog: 124

**01.05.0140 Betonunterlage vorbereiten, Schad-/Hohlstellen, Teilfl. von 0,01 bis 0,10 m2**
wie Vorposition jedoch in Teilflächen > 0,01 bis 0,10 m2
Menge: 10,000 St

**01.05.0150 Betonunterlage vorbereiten, Schad-/Hohlstellen, Teilfl. über 0,10 bis 0,50 m2**
wie Vorposition jedoch in Teilflächen > 0,10 bis 0,50 m2
Menge: 11,000 St

**01.05.0160 Betonunterlage vorbereiten, Schad-/Hohlstellen, Teilfl. über 0,50 bis 1,00 m2**
wie Vorposition jedoch in Teilflächen > 0,5 bis 1,00 m2
Menge: 8,000 St

**01.05.0170 Betonunterlage vorbereiten, Schad-/Hohlstellen, Teilfl. über 1,00 m2**
wie Vorposition jedoch in Teilflächen > 1,00 m2
Menge: 10,000 m2

**01.05.0180 Betonstahl freistemmen, bis 16 mm**
Sich abzeichnende Bewehrung soweit erforderlich freistemmen. Lose Korrosionsbestandteile sind gem.
ZTV-ING 3.4 zu entfernen.
Verfahren = nach Wahl AN
Rückseitig korrodierte Bewehrung ist soweit freizulegen, dass
die Bewehrung auch rückseitig von losen Korrosionspartikeln befreit werden kann, mindestens jedoch so, dass ein Zwischenraum zum Beton von mindestens 1 cm entsteht.
Bauteil = Deckenuntersicht Zufahrtsrampe Eickhoffstraße
Flächenneigung = über Kopf
Ausführung = bis 16 mm Durchmesser
Druckfestigkeitsklasse = gem. Bauwerksplan, örtl. auch höhere Druckfestigkeiten bis 80 N/mm2 möglich.
Korrosionsschutz wird durch ausreichende Betondeckung
gewährleistet.
Es ist davon auszugehen, dass sich die Gesamtmenge aus
Kleinmengen zusammensetzt.
Vorkehrungen zum Zurückhalten sämtlichen Materials sind in
die Position einzukalkulieren.
Anfallendes Material in Eigentum des AN übernehmen und von der Baustelle entfernen.
Ausführung in Teilflächen.
Menge: 100,000 m

**01.05.0190 Betonstahl vorbereiten u. beschichten, bis 16 mm**
Den freigestemmten Bewehrungsstahl mit einem geeigneten
Verfahren nach Wahl des AN bis zum Normreinheitsgrad
Sa 2 1/2 vorzubereiten und mit einem zementgebundenen,
kunststoffmodifizierten 1-komp. Korrosionsschutzmaterial zu
beschichten. Material liefern.
Ausführung = auf Anweisung der örtlichen
Bauüberwachung in Bereichen, in denen sich eine
ausreichende Betondeckung nachträglich nicht herstellen
lässt.
Ausführung = bis 16 mm Durchmesser
Schichtdicke > 1 mm
Arbeitsgänge = 2 Stk
Verbrauch = ca. 1,7 kg/m2 Pulverkomponente
Flächenneigung = über Kopf
Das Material muss gemeinsam mit der Haftbrücke und dem
Reprofilierungsmörtel in einem System geprüft und zugelassen
sein. Die Angaben des Herstellers sind einzuhalten.
Es ist davon auszugehen, dass sich die Gesamtmenge aus mehreren Kleinmengen zusammensetzt.
Vorkehrungen zum Zurückhalten sämtlichen Materials sind
in die Position einzukalkulieren.
Beim Vorbereiten anfallendes Material nach Wahl des AN
verwerten.
Abfall entsorgen.
Abrechnung erfolgt nach Länge des tatsächlich freigelegten Bewehrungsstahls.
Ausführung in Teilflächen.
Menge: 100,000 m

**01.05.0200 Haftbrücke herstellen, Teilfl. bis 0,01 m2**
StL-Nr. 24124313999099
Haftbrücke auf vorbereiteter Betonunterlage nach Unterlagen des AG herstellen.
Bauteil 'Deckenuntersicht Zufahrtsrampe Eickhoffstraße'

Flächenneigung 'über Kopf
Die Haftbrücke muss im System mit verwendetem
Korrosionsschutz und Reprofilierungsmörtel geprüft
und zugelassen sein.
Die Herstellerangaben sind einzuhalten.
Abgerechnet wird nach tatsächlich behandelter Fläche.
Es ist davon auszugehen, dass sich die Abrechnungsfläche aus
mehreren Kleinflächen zusammen setzt.
Vorkehrungen zum Zurückhalten sämtlichen Materials sind in die Position einzukalkulieren.'

Teilflächen 'bis 0,01 m2'
Menge: 15,000 St
Leistungsbereichkatalog: 124

**01.05.0210 Haftbrücke herstellen, Teilfl. von 0,01 bis 0,10 m2**
wie Vorposition jedoch in Teilflächen > 0,01 bis 0,10 m2
Menge: 10,000 St

**01.05.0220 Haftbrücke herstellen, Teilfl. über 0,10 bis 0,50 m2**
wie Vorposition jedoch in Teilflächen > 0,10 bis 0,50 m2
Menge: 11,000 St

**01.05.0230 Haftbrücke herstellen, Teilfl. über 0,50 bis 1,00 m2**
wie Vorposition jedoch in Teilflächen > 0,5 bis 1,00 m2
Menge: 8,000 St

**01.05.0240 Haftbrücke herstellen, Teilfl. über 1,00 m2**
wie Vorposition jedoch in Teilflächen > 1,00 m2
Menge: 10,000 m2

**01.05.0250 Zementmörtel/Beton (RM/RC) einbauen, Teilfl. bis 0,01 m2, bis 30 mm**
Zementmörtel/Beton mit Kunststoffzusatz (RM/RC) auf
vorbereiteter Betonunterlage nach Unterlagen des AG
einbauen. Ggf. erforderliche Schalung herstellen. Haftbrücke wird gesondert vergütet. Abgerechnet wird das
Nettogewicht der Stoffe im Liefergebinde.
Bauteil = Deckenuntersicht Zufahrtsrampe Eickhoffstraße
Flächenneigung 'über Kopf'

Schichtdicke bis 30 mm. Mehrlagiger Einbau für tiefe Schadstellen ist einzurechnen. Reprofilierungsmörtel/-beton muss im System mit der Haftbrücke geprüft und zugelassen sein. Die Mindesteinbaustärke gemäß Herstellerangabe ist zwingend zu beachten.
Beim Einbau des Reperaturmörtels/-betons in Schadstellen der Wände ist ein erhöhter Aufwand für die Reprofilierung einzukalkulieren. Es soll optisch die Struktur der vorhandene Betonoberfläche wieder hergestellt werden.
vorh. Struktur = vergleiche Fa. Prewi GmbH Typ Grave PR-03.
Es ist davon auszugehen, dass sich die Gesamtmenge aus mehreren Kleinmengen zusammensetzt.
Betonersatzsystem = RM.
Teilflächen bis 0,01 m2
Menge: 15,000 St

**01.05.0260 Zementmörtel/Beton (RM/RC) einbauen, Teilfl.von 0,01 bis 0,10 m2, bis 30 mm**
wie Vorposition jedoch in Teilflächen > 0,01 bis 0,10 m2
Menge: 10,000 St

**01.05.0270 Zementmörtel/Beton (RM/RC) einbauen, Teilfl. über 0,10 bis 0,50 m2, bis 30 mm**
wie Vorposition jedoch in Teilflächen > 0,10 bis 0,50 m2
Menge: 6,000 St

**01.05.0280 Zementmörtel/Beton (RM/RC) einbauen, Teilfl. über 0,50 bis 1,00 m2, bis 30 mm**
wie Vorposition jedoch in Teilflächen > 0,50 bis 1,00 m2
Menge: 2,000 St

**01.05.0290 Zementmörtel/Beton (RM/RC) einbauen, Teilfl. über 1,00 m2, bis 30 mm**
wie Vorposition jedoch in Teilflächen > 1,00 m2
Menge: 70,000 kg

**01.05.0300 Zementmörtel/Beton (RM/RC) einbauen, Teilfl. über 0,10 bis 0,50 m2, über 30 bis 60 mm**
Zementmörtel/Beton mit Kunststoffzusatz (RM/RC) auf
vorbereiteter Betonunterlage nach Unterlagen des AG
einbauen. Ggf. erforderliche Schalung herstellen. Haftbrücke wird gesondert vergütet. Abgerechnet wird das
Nettogewicht der Stoffe im Liefergebinde.
Bauteil = Deckenuntersicht Zufahrtsrampe Eickhoffstraße
Flächenneigung 'über Kopf.'

Schichtdicke über 30 bis 60 mm. Mehrlagiger Einbau für tiefe Schadstellen ist einzurechnen. Reprofilierungsmörtel/-beton muss im System mit der Haftbrücke geprüft und zugelassen sein. Die Mindesteinbaustärke gemäß Herstellerangabe ist zwingend zu beachten.
Beim Einbau des Reperaturmörtels/-betons in Schadstellen der Wände ist ein erhöhter Aufwand für die Reprofilierung einzukalkulieren. Es soll optisch die Struktur der vorhandene Betonoberfläche wieder hergestellt werden.
vorh. Struktur = vergleiche Fa. Prewi GmbH Typ Grave PR-03.
Es ist davon auszugehen, dass sich die Gesamtmenge aus mehreren Kleinmengen zusammensetzt.
Betonersatzsystem = RM.
Teilflächen über 0,10 bis 0,50 m2
Menge: 3,000 St

**01.05.0310 Zementmörtel/Beton (RM/RC) einbauen, Teilfl. über 0,50 bis 1,00 m2, über 30 bis 60 mm**
wie Vorposition jedoch in Teilflächen > 0,50 bis 1,00 m2
Menge: 4,000 St

**01.05.0320 Zementmörtel/Beton (RM/RC) einbauen, Teilfl. über 1,00 m2, über 30 bis 60 mm**
wie Vorposition jedoch in Teilflächen > 1,00 m2
Menge: 600,000 kg

**01.05.0330 Zementmörtel/Beton (RM/RC) einbauen, Teilfl. über 0,10 bis 0,50 m2, über 60 bis 120 mm**
Zementmörtel/Beton mit Kunststoffzusatz (RM/RC) auf
vorbereiteter Betonunterlage nach Unterlagen des AG
einbauen. Ggf. erforderliche Schalung herstellen. Haftbrücke wird gesondert vergütet. Abgerechnet wird das
Nettogewicht der Stoffe im Liefergebinde.
Bauteil = Deckenuntersicht Zufahrtsrampe Eickhoffstraße
Flächenneigung 'über Kopf.'

Schichtdicke über 60 bis 120 mm. Mehrlagiger Einbau für tiefe Schadstellen ist einzurechnen. Reprofilierungsmörtel/-beton muss im System mit der Haftbrücke geprüft und zugelassen sein. Die Mindesteinbaustärke gemäß Herstellerangabe ist zwingend zu beachten.
Beim Einbau des Reperaturmörtels/-betons in Schadstellen der Wände ist ein erhöhter Aufwand für die Reprofilierung einzukalkulieren. Es soll optisch die Struktur der vorhandene Betonoberfläche wieder hergestellt werden.
vorh. Struktur = vergleiche Fa. Prewi GmbH Typ Grave PR-03.
Es ist davon auszugehen, dass sich die Gesamtmenge aus mehreren Kleinmengen zusammensetzt.
Betonersatzsystem = RM.
Teilflächen über 0,10 bis 0,50 m2
Menge: 2,000 St

**01.05.0340 Zementmörtel/Beton (RM/RC) einbauen, Teilfl. über 0,50 bis 1,00 m2, über 60 bis 120 mm**
wie Vorposition jedoch in Teilflächen > 0,50 bis 1,00 m2
Menge: 2,000 St

**01.05.0350 Zementmörtel/Beton (RM/RC) einbauen, Teilfl. über 1,00 m2, über 60 bis 120 mm**
wie Vorposition jedoch in Teilflächen > 1,00 m2
Menge: 600,000 kg

**01.05.0360 Riss vorbereiten und nachbehandeln (ZS-I)**
Riss für das Füllen vorbereiten und nach dem Füllen
nachbehandeln.
Abgerechnet wird nach Länge der sichtbaren
zu injizierenden Risse.
Bauteil = Deckenuntersicht Zufahrtsrampe Eickhoffstraße
Rissbreite 0,2 bis 1,0 mm.
Füllen = Injizieren mit Zementsuspension (ZS-I).
Flächenneigung = über Kopf
Injektion zum Schließen von Rissen.
Es ist davon auszugehen, dass sich die Gesamtmenge
aus Kleinmengen zusammensetzt.
Risszone säubern, trocknen und verdämmen. Einfüllstutzen
setzen.
Einfüllstutzen und Verdämmung entfernen.
Risszone nach Entfernen der Verdämmung abschleifen.
Erschwernisse durch die vorhandene Beleuchtung und die vorhandnen Deckenaussparungen der ehemaligen Beleuchtung sind mit einzukalkulieren.
Menge: 10,000 m

**01.05.0370 Zementsuspension liefern**
Epoxidharz zur Vorposition liefern.
Abgerechnet wird das Nettogewicht der Stoffe im Liefergebinde.
Menge: 10,000 l

**01.05.0380 Trockenbauwand**
Nichttragende innere Trennwand DIN 4103-1 als Montagewand,
Einbaubereich 1 herstellen.
Wandhöhe = bis 2,90 m
Wanddicke = 125 mm
Umlaufende Anschlüsse starr,
vorhandener Befestigungsuntergrund Stahlbeton,
Ausführung mit Unterkonstruktion aus verzinkten Stahlblechprofilen DIN 18182-1,
Metallständer CW 100, Achsabstand ca. 400 mm, Boden und Deckenanschlüsse mit Randprofilen UW 100/40,
Befestigung mit bauaufsichtlich zugelassenen Befestigungsmitteln.
Trockenbauwand ohne Mineralwolleinlage
Beplankung beidseitig aus Gipsplatten GKB DIN 18180
zweilagig, Plattendicke jeweils 12,5 mm
Feuerwiderstandsdauer mind. R90
Mit der Trennwandmontage sind am Kopf der Wand Aussparrungen für eine vorh. Sprinklerleitung (Durchmesser ca. 50 mm und ein Lüftungskanal, Abmessung b/h = ca. 50/30 cm) vorzusehen.
Verspachtelung der Gipsplatten gemäß Merkblatt Nr. 2 des Bundesverbandes der Gipsindustrie e.V. Qualitätsstufe Q2 Standardverspachtelung, Verarbeitung gemäß DIN 18181. Die Ausführung erfolgt unter Verwendung von DIN EN 13963, Spachtelmaterial liefern und verbauen.
Oberfläche der Trockenbauwände vorbereiten und mit Dispersionsanstich versehen. Farbton = 9010 (reinweiß, matt).
Menge: 17,000 m2

**01.05.0390 Innentürelement Drehflügeltür einflg.**
Herstellen eines Innentürelements aus Türblatt und Zarge, als Drehflügeltür, einflügelig, mit Anschlagfalz, als barrierefreie Ausführung DIN 18040
Breite Nennmaß Wandöffnung '885' mm
Höhe Nennmaß Wandöffnung '2.010' mm
bauphysikalische Anforderungen: Feuerwiderstandsklasse T 30
DIN 4102-5
Befestigung an Leichtbauwand.
Ausführung mit Eckzarge mit Gegenzarge, Zarge aus Stahl- blech, Blechdicke 2 mm, Zarge verzinkt und pulverbeschichtet, Sollschichtdicke DIN EN ISO 12944-5 60 mym.
Maulweite/Wanddicke '125' mm, ohne Bodeneinstand, Hinter- füllung der Zarge allseitig Mineralwolle.
Ausführung als Metalltür, vollflächig, Türflügel aus Stahl, Oberfläche der Öffnungsfläche verzinkt und pulverbeschichtet,
Sollschichtdicke DIN EN ISO 12944-5 60 mym,
Oberfläche der Schließfläche verzinkt und pulverbeschichtet, Sollschichtdicke DIN EN ISO 12944-5 60 mym,
Farbton der Deckbeschichtung = 5005 (signalblau)
Menge: 1,000 St

#### Abschnitt 01.06 Stundenlohn

**01.06.0010 Verrechnungssatz Polier / Bauvorarbeiter**
Verrechnungssatz für Bauvorarbeiter / Polier.
Menge: 5,000 St

**01.06.0020 Verrechnungssatz Facharbeiter**
Verrechnungssatz für Baufacharbeiter.
Menge: 5,000 St

**01.06.0030 Verrechnungssatz für Kleingeräte**
Verrechnungssatz für den Einsatz von Kleingeräten, wie z.B. Motorflex, Bohr- und Stemmhammer (Elektro) einschl. zugehörigem Stromaggregat.
(ohne Bedienung)
Menge: 5,000 St

**01.06.0040 Verrechnungssatz für Kleintransporter**
Der Verrechnungssatz für Kleintransporter
(ohne Bedienung)
Menge: 5,000 St

**01.06.0050 Verrechnungssatz für Kompressor**
Menge: 5,000 St
